# Bückmannshof 16, Neue NSHV u. Unterverteilungen + Verkabel.
Angebotsaufforderung (GAEB DA XML 3.2, DA83)
Projekt: A4239037
Währung: EUR
Erstellt mit: SOFTTECH GmbH / GXML Toolbox V3.3 R20230503, AVANTI pro 2025, 23.02.2026

## 02 Sicherheitsbeleuchtung (Zentralbatterieanlage)
Datum: 13.02.2026

### 01 Zentralbatteriesystem

#### 01.01 Neues zentrales Sicherheitslichtgerät

**01.01.0010 Zentrales Stromversorgungssystem**
Zentrales Stromversorgungssystem

Zentralbatteriesystem gem. EN 50171 zur Versorgung von
Sicherheits- und Rettungszeichenleuchten 230V / 216V
AC/DC. Geeignet für Sicherheitsbeleuchtungsanlagen gem.
DIN VDE 0100-560, DIN EN 50172 und DIN VDE 0108-100
sowie Arbeitsstättenverordnung und dynamischer bzw.
adaptiver Fluchtweglenkung ohne zusätzliche
Endstromkreise. Mit automatischer Prüfvorrichtung und
Einzelleuchtenüberwachung mit individueller Zustands-
und Namensanzeige pro Leuchte im Steuerteil in
Verbindung mit systemgebundenen EVG / LED
Versorgungsmodul einschließlich Überwachungsbaustein
ohne zusätzliche Datenleitung.
Jene Fabrikate, welche zusätzliche oder separate
Endstromkreise zur Versorgung von dynamischen bzw.
adaptiven Fluchtweglenkungssystemen und/oder -leuchten
benötigen, sind nicht zugelassen.

Gemäß ISO 9001 entwickelt, gefertigt und geprüft.

Freie Programmierung der Schaltungsart jeder einzelnen
Sicherheits- und Rettungszeichenleuchte mit
systemgebundenen EVG / LED Versorgungsmodul oder
Überwachungsbaustein im Steuerteil des
Zentralbatteriesystems ohne zusätzliche Steuerleitung
zu den Leuchten. Mischbetrieb innerhalb eines
Stromkreises von Dauerlicht, geschaltetem Dauerlicht,
Bereitschaftslicht und dynamischer / adaptiver
Fluchtweglenkung.

Nennbetriebsdauer: '....3.....' h
Wiederaufladezeit: '....12.....' h

Mindestens bestehend aus:

Mikroprozessor, Steuerteil mit transportablen Prüfbuch
und Konfigurationsspeicher auf Speicherkarte.

Ladeeinrichtung mit Batterie Control Modul
und Ansteuerung von Lademodulen zur kontrollierten normgerechten Aufladung der Batterie über mit
alternierender Zuschaltung der Lademodule bei
Erhaltungsladung.

1 Stück Stahlblech-Wand- / Standschrank mit Tür

Aufstell-/Montagefläche: bis ca. H=2050mm, B=800mm, T=600mm,
Schutzart: Elektronikschrank IP 20, Schutzklasse I,
Kabeleinführung von oben oder unten,
Türanschlag rechts | links, Doppelbartschließung

'....1.....' Stück Schaltschranksockel Höhe ca. 100mm, wenn erforderlich.

Systemschrank mit Platzreserve für den Ausbau auf
ca. 48 Endstromkreise.

bestückt mit

einem optionalen Anschluss von separaten Netzabgängen zu Unterstationen. NH-Lasttrennschalter für Netz- und Batterieeinspeisung.

Endstromkreise anschlussfertig vorverdrahtet auf Dreistock-Installationsklemmen mit Zugfederanschluss,
N-Trennklemme 4mm² und PE Anschluss

'.....2....' Stück Lademodul mind. 1,7 A inkl.
Interface zur Busanbindung. Montage weiterer Lademodule
optional möglich.

'....28...' Stück freiprogrammierbaren Endstromkreisen
mit

z.B 3A Nennstrom,
Sicherungswert z.B 5 AT,
Einzelumschaltung (Netz / Batterie) pro Stromkreis

(typische Umschaltzeit: 450 ms), separate Absicherung
AC / DC, permanente Überwachung der AC - Sicherung,
Servicetaster zur Sofortanalyse, 20 Leuchten
überwachbar, DC - Betrieb bei einpoligen Erdschluss
gewährleistet

'....1....' Stück zusätzliche anschlussfertige
Endstromkreise-

Vorverdrahtung 3A Nennstrom als Reserve
Stromkreisabgangsklemme für die Nachrüstung von
variablen Stromkreisbaugruppen.

Display zur Anzeige der Betriebszustände und Bedienmöglichkeiten zur Bedienung des Controllers.

Steckplatz für Netzwerkkarte | Webmodul
2 überwachte Ausgänge für Szenario aktiv für
GLT-Anbindung
1 potentialfreien Wechselkontakt Summenstörung für
GLT-Anbindung 1 x RS 232 Schnittstelle

'....1.....' Stück Rangierabgang Netz modulares
Steckmodul

dreipolig, Anschlussquerschnitt 16mm²

'....1.....' Stück Rangierabgang Batterie modulares
Steckmodul

zweipolig, Anschlussquerschnitt 16mm²

Batteriesatz 216V
Stationäre, wartungsfreie Bleiakkumulatoren,
als völlig dicht verschlossener OGIV-Block,
extrem gasungsarm und absolut wartungsfrei über die
gesamte Lebenserwartung von 10 Jahren (Eurobatt) bei
30°C.

Geeignet zum Einsatz in Sicherheitsbeleuchtungsanlagen

Kapazität:  ca. 36 Ah/C10 1,8V/Z 3h bei 30°C
Systemspannung:  216 V DC

'....18...' Stück OGiV-Blockbatterie
'......1....' Stück Batteriekabelsatz, Länge ca. 3m
'......2....' Stück Etagenverbinder
'....15....' Stück Blockverbinder
'....36....' Stück Pohlkappen
'....18....' Stück Batterieblock Etiketten
'......1.....' Stück Batteriedatenblatt

Batteriesatz aufgebaut in:

'....1....' Stück Batteriefach | Batteriegestell inkl. wobei das Batteriegestell Isolatoren zum Schutz gegen Feuchtigkeit und Kriechströme haben muss.

'....1....' Stück Elektrolytauffangwanne

Falls Batteriegestell dann wird es in die Elektrolytauffangwanne aufgestellt.

(inkl. 25% Alterungsreserve gem. EUROBAT und

DIN EN 50 171)

HINWEIS: Auf Grund des sehr geringen Platzangebotes in der Schule wird der Aufstellraum der
Zentralbatterieanlage und der Batterie im selben Raum zur Verfügung gestellt. Die Grundfläche des Raumes beträgt ca. 7,00 m².

Technische Daten des Zentralbatteriesystems:

Eingangsspannung:230/400V AC ±10%, 50/60 Hz
Anschlussleitung: Max. 16 mm²
TN-C-S/IT
Schutzklasse: I
Schutzart: mind. IP21
Max. Leistung: bis 5.000 VA
Ladeleistung: bis 1000 VA +5%,
Ladeleistung optional erweiterbar
Max. Netzsicherung: 50 A
Max. Batteriesicherung: 25 A
Netzwerk: 1x RJ45

Optional Erweiterbar durch Anschlussmöglichkeit von
Unterzentralen.

Kabeleinführungen: Unten; Oben Schiebeelement mit
Schaumdichtung

Gehäusetyp: Standschrank | Wandschrank inkl. Display und Systemgebundenen Zubehör liefern und betriebsfertig aufstellen.

Aufgestellt wird das Zentralbatteriegerät im Kellergeschoss des Hauptgebäudes. Der Transport ins Kellergeschoss muss über Treppenstufen erfolgen. Der Treppenabstieg ist etwas verwinkelt und eng aber machbar.

HINWEIS: Es dürfen nur Produkte angeboten werden, für
die der Hersteller, mind. für 5 Jahren eine
Ersatzteilgarantie verspricht. Dem AG müssen alle Passwörter für alle Bedien- u. Einrichtungsebenen übergeben werden. Keine Herstellerbindung in Bezug auf Wartung und Einrichtung gewünscht.

Das angebotene Fabrikat und Typ ist vom Bieter
anzugeben.

Angeboten wird:
Hersteller:

'...........................................'

(vom Bieter einzutragen)

Typ:

'...........................................'

(vom Bieter einzutragen)

liefern montieren und anschließen.
Menge: 1,000 Stück

**01.01.0020 Fernanzeige Aufputz, Störmeldetableau Sicherheitsbeleuchtungsanlage**
Fernanzeige entspr. DIN VDE 0100-560

Gemäß ISO 9001 entwickelt, gefertigt und geprüft.

Für die Fernanzeige der Betriebszustände des Zentralbatteriesystems. Funktion ist auch bei Netzausfall gewährleistet. Über einen Schlüsselschalter ist die Blockierung des Notlichtbetriebes während Betriebsruhezeiten möglich. Durch die Blockierung des Notbetriebes wird die Batterieerhaltungsladung nicht betroffen.

Eine differenzielle Schleifenüberwachung führt bei Kurzschluss- oder Drahtbrucherkennung zur Betriebsbereitschaft des Systems.
LED-Anzeigen: Anlage betriebsbereit, Batteriebetrieb, Anlage gestört.
Funktion: Summer AUS

Lieferumfang:
1 x Fernanzeige Aufputz
1 x Bedienungsanleitung
1 x Kennzeichnungsschild

Das Kennzeichnungsschild ist aus Kunststoff mit Gravur
zu fertigen und dauerhaft fest (Schrauben) zu montieren. Größe: (30 x 20)mm | Schriftgröße: 10

Das angebotene Fabrikat und Typ ist vom Bieter
anzugeben.

Angeboten wird:
Hersteller:

'...........................................'

(vom Bieter einzutragen)

Typ:

'...........................................'

(vom Bieter einzutragen)

Fernanzeige liefern, montieren und betriebsbereit übergeben.
Menge: 1,000 Stück

**01.01.0030 3-Phasen Überwachungsrellais, Netzüberwachung / Spannungswächter**
3-Phasen Überwachungsrelais zur Überwachung von Lichtverteilern der Allgemeinbeleuchtung. Konform mit EMV Richtlinie 2014/30/EU, Niederspannungsrichtlinie 2014/35/EU, RoHS Richtlinie EN 50581, zum Betrieb an Sicherheitsbeleuchtungsanlagen gem. DIN EN 50172, DIN VDE 0100-560 (IEC 60364-5-56) und DIN V VDE V 0108-100.

Gem. ISO 9001 entwickelt, gefertigt und geprüft.

Für die Überwachung von Verteilern der Allgemeinbeleuchtung.

Mit Test Taster zur Simulation eines Netzausfalles.

Zum Einbau in HVA oder UVA einschließlich Universalhalterung für Tragschienensysteme.
Mit zusätzlichem potentialfreien Wechselkontakt.
Ansprechschwelle U < 85% UN.

Das angebotene Fabrikat und Typ ist vom Bieter
anzugeben.

Angeboten wird:
Hersteller:

'...........................................'

(vom Bieter einzutragen)

Typ:

'...........................................'

(vom Bieter einzutragen)

Überwachungsrelais liefern, in Verteilungen fachgerecht installieren und betriebsbereit übergeben.
Menge: 3,000 Stück

**01.01.0040 Stromkreiskennzeichnungsschilder für bis 3,5 Meter Montagehöhe**
Nach DIN VDE 0100-560 müssen Leuchten der Sicherheitsbeleuchtung und die zugehörigen Schaltungskomponenten durch rote Schilder und weißer Schrift gekennzeichnet sein.

Es sind Stromkreiskennzeichnungsschilder aus Kunststoff mit Gravur anzufertigen mit einem Durchmesser von 40mm, bis 3,5 Meter Montagehöhe.

Liefern, beschriften und dauerhaft (Schrauben) fest montieren.
Menge: 91,000 Stück

**01.01.0050 Kennzeichnungsschild Zentralbatteriegerät**
Es ist ein rotes Kennzeichnungsschild mit weißer Schrift aus Kunststoff mit Gravur anzufertigen.

Mindestmaße: 60 x 20 mm

Liefern, beschriften und dauerhaft (Schrauben) fest montieren.
Menge: 1,000 Stück

**01.01.0060 Kennzeichnungsschild für Zentralbatterieanlagenraum (Batterieraum)**
Menge: 1,000 Stück

#### 01.02 Hinterleuchtete Rettungswegkennzeichnung

**01.02.0010 Hinterleuchtete Rettungswegkennzeichnung, 18m -.22m Ew**
Rettungswegkennzeichnung mit universeller
Piktogrammhaube für Sicherheitsbeleuchtung nach DIN EN 1838 zur Notversorgung über zentrales Stromversorgungs-system. Gefertigt gem. DIN EN 60598-1 und DIN EN 60598-2-22. Leuchte zur Wand oder Deckenmontage.
Sichtbarer Gehäuseteil aus Kunststoff.
inkl. entsprechenden Piktogramm Pfeilrichtung (links, rechts, unten oder oben)

Spezieller LED-Konverter mit integriertem Überwachungsbaustein für Einzelleuchtenüberwachung ausgelegt für die angebotene Zentrale. Frei programmierbarer Mischbetrieb der Schaltungsarten (Bereitschaftslicht, Dauerlicht oder geschaltetes Dauerlicht) innerhalb eines Stromkreises ohne zusätzliche Daten- oder Schaltleitung zu den Leuchten.

System: Zentralbatterie
Erkennungsweite: 18 - 22 Meter
Spannung: 220 - 240 V / 50 - 60 Hz
  mind. 186 - 264 V DC
Anschlussklemmen: 2 x 3 x 2,5 mm²
Montagehöhe: bis 2,50 Meter

Das angebotene Fabrikat und Typ ist vom Bieter
anzugeben.

Angeboten wird:
Hersteller:

'...........................................'

(vom Bieter einzutragen)

Typ:

'...........................................'

(vom Bieter einzutragen)

Liefern und betriebsfertig montieren.
Menge: 29,000 Stück

**01.02.0020 Pendelset für Rettungswegkennzeichen, bis 1 Meter**
Pendelset für die hängende Montage der Rettungswegkennzeichen.

Länge: bis 1 Meter

Montagehöhe: bis 3,50 Meter

Liefern und betriebsfertig montieren.
Menge: 13,000 Stück

#### 01.03 Sicherheitsleuchten

**01.03.0010 Flaches quadrat. LED-Deckenein/aufbaudownlight als BS-Leuchte, Asym.**
gem. DIN EN 60598-1, DIN EN 60598-2-22 und DIN EN 1838 zum Betrieb an Sicherheitsbeleuchtungsanlagen gem. DIN EN 50172, DIN VDE 0100-560 und DIN VDE V 0108-100-1. Gem. ISO 9001 entwickelt, gefertigt und geprüft.

Asymmetrische Lichtverteilung mit optimierter
Gleichmäßigkeit der Lichtaustrittsfläche.

Berechnungsgrundlage: Deckenmontage,

Spezieller LED-Konverter mit integriertem Überwachungsbaustein für Einzelleuchtenüberwachung ausgelegt für die angebotene Zentrale. Frei programmierbarer Mischbetrieb der Schaltungsarten (Bereitschaftslicht, Dauerlicht oder geschaltetes Dauerlicht) innerhalb eines Stromkreises ohne zusätzliche Daten- oder Schaltleitung zu den Leuchten.

Gehäusefarbe: weiß
System: Zentralbatterie

Lichtverteilung: Optik für Rettungswegausleuchtung
Spannung: 220 - 240 V / 50 - 60 Hz
  mind. 186 - 264 V DC

Anschlussklemmen: 2 x 3 x 2,5 mm²

Stoßfestigkeit: mind. IK06
Montagehöhe: bis 3,50 Meter
Leuchtenlichtstrom: mind. 220 lm

Das angebotene Fabrikat muss für den Anschluss an das angebotene Zentralbatteriegerät geeignet sein.

Das angebotene Fabrikat und Typ ist vom Bieter
anzugeben.

Angeboten wird:
Hersteller:

'...........................................'

(vom Bieter einzutragen)

Typ:

'...........................................'

(vom Bieter einzutragen)

Liefern und betriebsfertig montieren.
Menge: 10,000 Stück

**01.03.0020 Flaches quadrat. LED-Deckenein/aufbaudownlight als BS-Leuchte, Sym.**
gem. DIN EN 60598-1, DIN EN 60598-2-22 und DIN EN 1838 zum Betrieb an Sicherheitsbeleuchtungsanlagen gem. DIN EN 50172, DIN VDE 0100-560 und DIN VDE V 0108-100-1. Gem. ISO 9001 entwickelt, gefertigt und geprüft.

Symmetrische Lichtverteilung mit optimierter Gleichmäßigkeit der Lichtaustrittsfläche.

Berechnungsgrundlage: Deckenmontage,

Spezieller LED-Konverter mit integriertem Überwachungsbaustein für Einzelleuchtenüberwachung ausgelegt für die angebotene Zentrale. Frei programmierbarer Mischbetrieb der Schaltungsarten (Bereitschaftslicht, Dauerlicht oder geschaltetes Dauerlicht) innerhalb eines Stromkreises ohne zusätzliche Daten- oder Schaltleitung zu den Leuchten.

Gehäusefarbe: weiß
System: Zentralbatterie

Lichtverteilung: Optik für Flächenausleuchtung
Spannung: 220 - 240 V / 50 - 60 Hz
  mind. 186 - 264 V DC

Anschlussklemmen: 2 x 3 x 2,5 mm²

Leistungsaufnahme inklusive LED-Versorgung

Stoßfestigkeit: mind. IK 06
Montagehöhe: bis 3,50 Meter
Leuchtenlichtstrom: mind. 220 lm

Das angebotene Fabrikat für den Anschluss an das angebotene Zentralbatteriegerät geeignet sein.

Das angebotene Fabrikat und Typ ist vom Bieter
anzugeben.

Angeboten wird:
Hersteller:

'...........................................'

(vom Bieter einzutragen)

Typ:

'...........................................'

(vom Bieter einzutragen)

Liefern und betriebsfertig montieren.
Menge: 42,000 Stück

**01.03.0030 LED - BS-Leuchte für den Außenbereich, über den Ausgangstüren**
gem. DIN EN 60598-1, DIN EN 60598-2-22 und DIN EN 1838 zum Betrieb an Sicherheitsbeleuchtungsanlagen gem. DIN EN 50172, DIN VDE 0100-560 und DIN VDE V 0108-100-1. Gem. ISO 9001 entwickelt, gefertigt und geprüft.

Berechnungsgrundlage: Wandmontage,

Spezieller LED-Konverter mit integriertem Überwachungsbaustein für Einzelleuchtenüberwachung ausgelegt für die angebotene Zentrale. Frei programmierbarer Mischbetrieb der Schaltungsarten (Bereitschaftslicht, Dauerlicht oder geschaltetes Dauerlicht) innerhalb eines Stromkreises ohne zusätzliche Daten- oder Schaltleitung zu den Leuchten.

System: Zentralbatterie
Lichtfarbe Lampe: 4.000K
Lichtverteilung: Optik für Rettungswegausleuchtung über den Außentüren.

Spannung: 220 - 240 V / 50 - 60 Hz
  mind. 186 - 264 V DC

Schutzart: mind. IP 44
Umgebungstemperatur: mind. -10 °C ... + 35 °C
Anschlussklemmen: 2 x 3 x 2,5 mm²

Stoßfestigkeit: mind. IK06
Montagehöhe: bis 2,50 Meter
Leuchtenlichtstrom: mind. 220 lm

Das angebotene Fabrikat für den Anschluss an das angebotene Zentralbatteriegerät geeignet sein.

Das angebotene Fabrikat und Typ ist vom Bieter
anzugeben.

Angeboten wird:
Hersteller:

'...........................................'

(vom Bieter einzutragen)

Typ:

'...........................................'

(vom Bieter einzutragen)

Liefern und betriebsfertig montieren.
Menge: 4,000 Stück

**01.03.0040 Quadratische Anbauleuchte, Deckenanbau und Wandanbau, 4000K**
Quadratische Anbauleuchte für den Innen- und den überdachten Außenbereich.  Schlagzäher Diffusor aus vergilbungsfreiem Kunststoff Polycarbonat. Homogene Ausleuchtung des Diffusors. Geeignet für Deckenanbau, und Wandanbau.

Mit Zulassung als Sicherheitsleuchte für den Anschluss an der angebotenen Zentralbatterieanlage geeignet.

Bemessungsleistung Netzbetrieb: 20 Watt
Bemessungsleuchtenlichstrom, Netzbetrieb: mind. 2000 lm

Bemessungsleistung Notbetrieb: 6 - 10 Watt
Bemessungsleuchtenlichstrom, Notbetrieb: mind. 600 lm

Lichtfarbe: 4000K, Farbwiedergabe: (Ra) 80
Farborttoleranz: 3 MacAdam-Ellipsen
Lebensdauer: mind. L80 B50, 50.000 h
Netzspannung: 230 V / 50 Hz
Dimmbar: ja
Art der Dimmung und Steuerung: DALI
Schlagfestigkeit IK mind.: IK08
Länge: bis 400mm
Breite: bis 400 mm
Farbe: reinweiß

Angeboten wird:
Hersteller:
'...........................................'

(vom Bieter einzutragen)

Typ:
'...........................................'

(vom Bieter einzutragen)

inkl. Anschluss/Verbindungsdose
liefern und betriebsfertig montieren.
Menge: 6,000 Stück

### 02 Leitungsanlagen und Verlegesysteme

#### 02.01 Kabel und Leitungen

**02.01.0010 Kabel | Leitungen NYM-J 3 x 1,5 mm²**
Kunststoff-Mantelleitung NYM-J/-O DIN VDE 0276-603;
3 x 1,5 mm², CU-Zahl 4,3
in vorhandenen Installationsrohr/-kanal/Sammelhalter/
auf Kabelrinne, in vorhandenen Leitungsschlitz, etc. verlegen, auch Verlegung in abgehängter Decke.

Liefern und betriebsfertig, wenn nötig mit
entsprechenden Befestigungskleinmaterialien verlegen.
Menge: 500,000 m

**02.01.0020 Kabel | Leitungen NYM-J 3 x 2,5 mm²**
Kunststoff-Mantelleitung NYM-J/-O DIN VDE 0276-603;
3 x 2,5 mm², CU-Zahl 7,2
in vorhandenen Installationsrohr/-kanal/Sammelhalter/
auf Kabelrinne, in vorhandenen Leitungsschlitz, etc. verlegen, auch Verlegung in abgehängter Decke.

Liefern und betriebsfertig, wenn nötig mit
entsprechenden Befestigungskleinmaterialien verlegen.
Menge: 1000,000 m

**02.01.0030 Kabel | Leitungen NYM-J 5 x 1,5 mm²**
Kunststoff-Mantelleitung NYM-J/-O DIN VDE 0276-603;
5 x 1,5 mm², CU-Zahl 7,2
in vorhandenen Installationsrohr/-kanal/Sammelhalter/
auf Kabelrinne, in vorhandenen Leitungsschlitz, etc. verlegen, auch Verlegung in abgehängter Decke.

Liefern und betriebsfertig, wenn nötig mit
entsprechenden Befestigungskleinmaterialien verlegen.
Menge: 100,000 m

**02.01.0040 Fernmeldeleitungen J-Y(ST)Y 4 x 2 x 0,8 mm**
J-Y(ST)Y DIN VDE 0815, in vorhandenem
Installationsrohr/-kanal/Sammelhalter/auf Kabelrinne,
in vorhandenen Leitungsschlitz, etc. verlegen, auch
Verlegung in abgehängter Decke.

Fernmeldeleitung 4 x 2 x 0,8 mm,

Liefern und betriebsfertig, wenn nötig mit
entsprechenden Befestigungskleinmaterialien verlegen.
Menge: 100,000 m

#### 02.02 Verlegesysteme

**02.02.0010 C-Profilschiene gelocht, bis 0,5m Länge, zugeschnitten,**
zum Ausbau der Kabelwege, einschließlich geeigneter Befestigungskomponenten liefern und betriebsfertig montieren.
Menge: 20,000 Stück

**02.02.0020 C-Profilschiene gelocht, bis 1,0m Länge, zugeschnitten,**
zum Ausbau der Kabelwege, einschließlich geeigneter Befestigungskomponenten liefern und betriebsfertig montieren.
Menge: 2,000 Stück

**02.02.0030 Bügelschelle mit Gegenwanne, Spannbereich bis ca. 28mm**
Bügelschelle mit Gegenwanne. Zur vertikalen und horizontalen Montage von Kabel an C-Profilschiene.

Passend für C-Profilschiene. Geeignet für Montage im
Innen-und Außenbereich.

Bügelschelle einschließlich Gegenwanne liefern und
betriebsfertig montieren.
Menge: 15,000 Stück

**02.02.0040 Bügelschelle mit Gegenwanne, Spannbereich über ca. 28 - 46mm**
Bügelschelle mit Gegenwanne. Zur vertikalen und horizontalen Montage von Kabel an C-Profilschiene.

Passend für C-Profilschiene. Geeignet für Montage im
Innen-und Außenbereich.

Bügelschelle einschließlich Gegenwanne liefern und
betriebsfertig montieren.
Menge: 15,000 Stück

**02.02.0050 Bügelschelle mit Gegenwanne, Spannbereich über ca. 46 - 64mm**
Bügelschelle mit Gegenwanne. Zur vertikalen und horizontalen Montage von Kabel an C-Profilschiene.

Passend für C-Profilschiene. Geeignet für Montage im
Innen-und Außenbereich.

Bügelschelle einschließlich Gegenwanne liefern und
betriebsfertig montieren.
Menge: 15,000 Stück

**02.02.0060 Kunststoff Stangenrohr M20**
Isolierstoffrohr aus halogenfreiem Kunststoff
DIN EN 61386-21, mittelschwer, star,
FPKu-EM-F.

Einschließlich geeigneten Befestigungsmaterialien
liefern, betriebsfertig einschließlich Muffen, mit
Befestigungsschellen, auf vorhandenen Profilschienen
oder auch auf Wand oder Decke verlegen.

Größe: M 20
Menge: 10,000 m

**02.02.0070 Kunststoff Stangenrohr M25**
Isolierstoffrohr aus halogenfreiem Kunststoff
DIN EN 61386-21, mittelschwer, star,
FPKu-EM-F.

Einschließlich geeigneten Befestigungsmaterialien
liefern, betriebsfertig einschließlich Muffen, mit
Befestigungsschellen, auf vorhandenen Profilschienen
oder auch auf Wand oder Decke verlegen.

Größe: M 25
Menge: 10,000 m

**02.02.0080 Leitungsführungskanal aus PVC-U, Unter- und Oberteil, (20 x 20) mm**
ohne Trennsteg, Außenmaße, (20 x 20) mm
Farbe: reinweiß

Einschließlich Befestigungsmaterial liefern und betriebsfertig verlegen.
Menge: 20,000 m

**02.02.0090 Leitungsführungskanal aus PVC-U, Unter- und Oberteil, ca.(40 x 60) mm**
mit Trennsteg, Außenmaße, ca. (40 x 60) mm
Farbe: reinweiß

Einschließlich Befestigungsmaterial liefern und betriebsfertig verlegen.
Menge: 6,000 m

**02.02.0100 Sammelhalter aus Metall für ca.15 Leitungen NYM-J 3 x 1,5 mm²**
Rostfreier Stahl. Der Sammelhalter aus Metall soll den neusten Anforderungen der Leitungsanlagen-Richtlinie entsprechen. Zulassung nach DIN 4102 Teil 12

inkl. Brandschutzschraubanker.

Die zu verwendenden Brandschutzmaterialien müssen eine Bauaufsichtliche Zulassung haben. Darauf zu achten ist das keine Materialien miteinander kombiniert werden, bei denen keine Übereinstimmung besteht.

Bei der Montage sind ausdrücklich die Abstände  gemäß Herstellervorgaben für die komplett Belegung des Sammelhalters einzuhalten.

Übereinstimmungserklärung liefern.

Einschließlich Befestigungsmaterial liefern und montieren.
Menge: 25,000 Stück

**02.02.0110 Sammelhalter aus Metall für ca. 30 Leitungen NYM-J 3 x 1,5 mm²**
Rostfreier Stahl. Der Sammelhalter aus Metall soll den neusten Anforderungen der Leitungsanlagen-Richtlinie entsprechen. Zulassung nach DIN 4102 Teil 12

inkl. Brandschutzschraubanker.

Die zu verwendenden Brandschutzmaterialien müssen eine Bauaufsichtliche Zulassung haben. Darauf zu achten ist das keine Materialien miteinander kombiniert werden, bei denen keine Übereinstimmung besteht.

Bei der Montage sind ausdrücklich die Abstände  gemäß Herstellervorgaben für die komplett Belegung des Sammelhalters einzuhalten.

Übereinstimmungserklärung liefern.

Einschließlich Befestigungsmaterial liefern und montieren.
Menge: 25,000 Stück

**02.02.0120 Stahlblechkanal (20 x 20) mm reinweiß**
Stahlblech Leitungsführungskanal weiß ohne Trennsteg, Unter- und Oberteil, für das Verlegen von Leitungen in Notwendigen Fluren und Treppenräumen.

Größe: (20 x 20) mm

Einschließlich Befestigungsmaterial liefern und montieren.
Menge: 20,000 m

**02.02.0130 Stahlblechkanal (20 x 30) mm reinweiß**
Stahlblech Leitungsführungskanal weiß ohne Trennsteg, Unter- und Oberteil, für das Verlegen von Leitungen in Notwendigen Fluren und Treppenräumen.

Größe: bis ca. (20 x 30) mm

Einschließlich Befestigungsmaterial liefern und montieren.
Menge: 60,000 m

**02.02.0140 Stahlblechkanal (40 x 40) mm reinweiß**
Stahlblech Leitungsführungskanal weiß ohne Trennsteg, Unter- und Oberteil, für das Verlegen von Leitungen in Notwendigen Fluren und Treppenräumen.

Größe: (40 x 40) mm

Einschließlich Befestigungsmaterial liefern und montieren.
Menge: 35,000 m

#### 02.03 Funktionserhaltverkabelung E30

*Hinweis: Vorbemerkungen Funktionserhaltkabel*
VORBEMERKUNGEN FUNKTIONSERHALTVERKABELUNG

Zur Verlegung in Innenräumen, in Luft und in Beton, jedoch nicht direkt in Erde oder in Wasser. Eine Verlegung im Freien in einem Schutzrohr soll zulässig sein, wenn sich im Rohr keine Wasseransammlung bilden kann.

Kabel mit verbessertem Verhalten im Brandfall zum Einsatz in Gebäuden mit hoher Personen- oder Sachwertkonzentration sowie bei sonstigen hohen
Sicherheitsanforderungen. Die Kabel sind halogenfrei, besitzen geringe Rauchgasentwicklung, keine Brandfortleitung und einen Isolationserhalt im Brandfall von 180 Minuten gem. VDE 0472 T. 814/IEC 60331-11.

Darüber hinaus hat das Kabel die Prüfung auf Funktionserhalt nach DIN 4102 Teil 12 (E 30) für alle Standard-Tragesysteme (Kabelrinnen und -leitern, Deckenverlegung) bestanden und ist damit für den Einsatz in Brandmeldeanlagen, Anlagen zur Alarmierung und Erteilung von Anweisungen an Personen, Sicherheitsbeleuchtung und sonstige Ersatzstrombeleuchtung gem. VDE 0108 geeignet.

Das von einer amtlichen Materialprüfanstalt ausgestellte Prüfzeugnis kann auf Anforderung bereitgestellt werden. Bei der Projektierung von Kabelanlagen mit Funktionserhalt ist zu beachten, dass der Leiterwiderstand bei einer Temperatur von 800 °C (Endtemperatur bei E30-Prüfung) ca. 4-mal größer ist als bei 20 °C. Bitte beachten Sie die einschlägigen Verlegerichtlinien für dieses Kabel.

**02.03.0010 (N)HXH FE180/E30 3 x 1,5mm² Halogenfreies Starkstromkabel**
In Anlehnung an DIN VDE 0266 Nennspannung: 0,6/1 kV Isolationserhalt FE180 Funktionserhalt E30 in Abhängigkeit von der Verlegetechnik.

Aufbau: Ein- oder mehrdrähtige Kupferleiter, Zweischicht-Aderisolation aus flammwidrigem halogenfreiem Spezialcompound, gemeinsame halogenfreie Aderumhüllung, Außenmantel aus halogenfreier Polyolefin-Mischung.

Mantelfarbe: orange
Eigenschaften: Der entsprechende Funktionserhalt wird nur über geprüfte und zugelasse Verlegesysteme (Kabelrinnen- und Schellen etc.) gewährleistet.

Funktionserhaltkabel liefern und mit geeigneten Befestigungsmitteln für einen Funktionserhalt E30 nach Herstellervorgaben verlegen. Die Befestigungsmittel sind mit den entsprechenden Leistungspositionen zu wählen.

Angeboten wird:
Hersteller:

'...........................................'

(vom Bieter einzutragen)

Typ:

'...........................................'

(vom Bieter einzutragen)
Menge: 800,000 m

**02.03.0020 (N)HXH FE180/E30 3 x 2,5mm² Halogenfreies Starkstromkabel**
In Anlehnung an DIN VDE 0266 Nennspannung: 0,6/1 kV Isolationserhalt FE180 Funktionserhalt E30 in Abhängigkeit von der Verlegetechnik.

Aufbau: Ein- oder mehrdrähtige Kupferleiter, Zweischicht-Aderisolation aus flammwidrigem halogenfreiem Spezialcompound, gemeinsame halogenfreie Aderumhüllung, Außenmantel aus halogenfreier Polyolefin-Mischung.

Mantelfarbe: orange
Eigenschaften: Der entsprechende Funktionserhalt wird nur über geprüfte und zugelasse Verlegesysteme (Kabelrinnen- und Schellen etc.) gewährleistet.

Funktionserhaltkabel liefern und mit geeigneten Befestigungsmitteln für einen Funktionserhalt E30 nach Herstellervorgaben verlegen. Die Befestigungsmittel sind mit den entsprechenden Leistungspositionen zu wählen.

Angeboten wird:
Hersteller:

'...........................................'

(vom Bieter einzutragen)

Typ:

'...........................................'

(vom Bieter einzutragen)
Menge: 1000,000 m

**02.03.0030 JE-H(St)H 4 x 2 x 0,8mm E30/E90, halogenfreie Signal- u. Steuerleitung**
Installationskabel für Industrie-Elektronik,
max. 225V, Keram, halogenfrei, mit verbessertem Verhalten im Brandfall, nach VDE 0815, Isolationserhalt FE180 nach VDE 0472-814, IEC 60331, EN 50200, Funktionserhalt E30-90 nach DIN 4102-12, zur Verlegung in Innenraumen, der Funktionserhalt ist gewährleistet bei einer Betriebsspannung bis 110 V, z. B. für Signal- und Steueranlagen, ELA, ENS, SAZ und RWA, etc..

Funktionserhaltkabel liefern und mit geeigneten Befestigungsmitteln für einen Funktionserhalt E30 nach Herstellervorgaben verlegen. Die Befestigungsmittel sind mit den entsprechenden Leistungspositionen zu wählen.

Angeboten wird:
Hersteller:

'...........................................'

(vom Bieter einzutragen)

Typ:

'...........................................'

(vom Bieter einzutragen)
Menge: 250,000 m

**02.03.0040 JE-H(St)H 2 x 2 x 0,8mm E30/E90, halogenfreie Signal- u. Steuerleitung**
Installationskabel für Industrie-Elektronik,
max. 225V, Keram, halogenfrei, mit verbessertem Verhalten im Brandfall, nach VDE 0815, Isolationserhalt FE180 nach VDE 0472-814, IEC 60331, EN 50200, Funktionserhalt E30-90 nach DIN 4102-12, zur Verlegung in Innenraumen, der Funktionserhalt ist gewährleistet bei einer Betriebsspannung bis 110 V, z. B. für Signal- und Steueranlagen, ELA, ENS, SAZ und RWA, etc..

Funktionserhaltkabel liefern und mit geeigneten Befestigungsmitteln für einen Funktionserhalt E30 nach Herstellervorgaben verlegen. Die Befestigungsmittel sind mit den entsprechenden Leistungspositionen zu wählen.

Angeboten wird:
Hersteller:

'...........................................'

(vom Bieter einzutragen)

Typ:

'...........................................'

(vom Bieter einzutragen)
Menge: 150,000 m

#### 02.04 Funktionserhaltverlegesysteme E30

**02.04.0010 Funktionserhalt Kabelleiter Steigetrassen nach DIN 4102-12**
folgende Randbedingungen für Kabelleiter sind einzuhalten:

Unterstützungsabstand: UA  1,20 m
Kabellast max.: 20 kg/m
Breite max.: 100 mm
Seitenhöhe: 60 mm

Alle auf Zug bzw. Abscheren beanspruchten Bauteile werden so ausgelegt, dass eine maximale Stahlspannung von σ  9 N/mm² ("E30") σ  6 N/mm² ("E90") bzw. 15 N/mm² ("E30")  10 N/mm² ("E90") bezogen auf die Spannungsquerschnittsfläche nicht überschritten wird. Befestigungen, Belastungen und Abhängeabstände sind ggf. entsprechend auszulegen.

Angeboten wird:
Hersteller:

'...........................................'

(vom Bieter einzutragen)

Typ:

'...........................................'

(vom Bieter einzutragen)
Menge: 16,000 m

**02.04.0020 Tauchfeuerverzinktes Stahlrohr, mit Gewinde M25**
Stapa Gewinderohr

Elektroinstallationsrohr nach EN 61386-1, mit Gewindeenden nach DIN EN 60423, für den mechanischen Schutz von Kabeln und Leitungen.

Mit gratfreier Innenwand. Korrosionsschutzklasse 4 (hoch). Pro Rohr ist bereits eine Verbindungsmuffe aufgeschraubt.

Korrosionsschutz: Stahl, tauchfeuerverzinkt,
DIN EN ISO 1461

Gewinde: M25

Geeignet für senkrechte und waagerechte Installation mit Zulassung für die Brandschutzklasse E30.

Die zu verwendenden Materialien müssen eine Bauaufsichtliche Zulassung haben. Darauf zu achten ist das keine Materialien miteinander kombiniert werden, bei denen keine Übereinstimmung besteht.

Bei der Montage sind ausdrücklich die Abstände  gemäß Herstellervorgaben einzuhalten.

Stapa Gewinderohr inkl. zugelassene Befestigungsmaterialien liefern und auf Beton oder Mauerwerk (Kalksandstein, Kalksandstein-Hohlziegel, Vollziegel) nach Herstellervorgaben montieren.
Menge: 15,000 m

**02.04.0030 Tauchfeuerverzinktes Stahlrohr, mit Gewinde M50**
Stapa Gewinderohr

Elektroinstallationsrohr nach EN 61386-1, mit Gewindeenden nach DIN EN 60423, für den mechanischen Schutz von Kabeln und Leitungen.

Mit gratfreier Innenwand. Korrosionsschutzklasse 4 (hoch). Pro Rohr ist bereits eine Verbindungsmuffe aufgeschraubt.

Korrosionsschutz: Stahl, tauchfeuerverzinkt,
DIN EN ISO 1461

Gewinde: M50

Geeignet für senkrechte und waagerechte Installation mit Zulassung für die Brandschutzklasse E30.

Die zu verwendenden Materialien müssen eine Bauaufsichtliche Zulassung haben. Darauf zu achten ist das keine Materialien miteinander kombiniert werden, bei denen keine Übereinstimmung besteht.

Bei der Montage sind ausdrücklich die Abstände  gemäß Herstellervorgaben einzuhalten.

Stapa Gewinderohr inkl. zugelassene Befestigungsmaterialien liefern und auf Beton oder Mauerwerk (Kalksandstein, Kalksandstein-Hohlziegel, Vollziegel) nach Herstellervorgaben montieren.
Menge: 25,000 m

**02.04.0040 C-Profilschiene, gelocht, in leichter Ausführung, (250 x 35 x 18)mm**
Material: Stahl

Oberfläche: bandverzinkt
Abmessung B x H: 35 x 18 mm
Materialstärke: 1,25 mm
Länge: 250 mm

soll als Befestigungsvariante für eine Funktionserhaltverkabelung inkl. zugelassenen Befestigungsmitteln geliefert und auf Beton oder Mauerwerk (Kalksandstein, Kalksandstein-Hohlziegel, Vollziegel) nach Herstellervorgaben montiert werden.
Menge: 50,000 Stück

**02.04.0050 Hammerfuß-Bügelschelle, für 1 Kabel, Ø 8-12,5 mm, Schlitzweite 16-17mm**
Bügelschelle mit Hammerkopf-Fuß, Metalldruckwanne mit gerundeten Kanten für Kabelschutz. Zur vertikalen und horizontalen Montage von einem Kabel an
C-Profilschiene.

Für Schlitzweite 16 - 17 mm. Mit 1-gängiger Schraube an Druckwanne, universeller Sechskant-Schraubenkopf SW10,mit Schlitz und Kreuzschlitz.

Geeignet für Montage im Innen- und Außenbereich.
Mehrere Kabel sollten durch Doppelwannen getrennt
werden.

Stahl, feuerverzinkt DIN EN ISO 1461, mit Stahldruckwanne,

Kabeldurchmesser: 8-12,5mm

Bügelschelle mit zugelassener Gegenwanne für Funktionserhaltverkabelung liefern und nach Herstellervorgaben montieren.
Menge: 20,000 Stück

**02.04.0060 Hammerfuß-Bügelschelle, für 2 Kabel, Ø 8-12,5 mm, Schlitzweite 16-17mm**
Bügelschelle mit Hammerkopf-Fuß, Metalldruckwanne mit gerundeten Kanten für Kabelschutz. Zur vertikalen und horizontalen Montage von 2 Einzelkabeln an
C-Profilschiene.

Für Schlitzweite 16 - 17 mm. Mit 1-gängiger Schraube an Druckwanne, universeller Sechskant-Schraubenkopf SW10, mit Schlitz und Kreuzschlitz.

Geeignet für Montage im Innen- und Außenbereich. Mehrere Kabel sollten durch Doppelwannen getrennt werden.

Stahl, feuerverzinkt DIN EN ISO 1461, mit Stahldruckwanne,

Kabeldurchmesser: 8-12,5mm

Bügelschelle mit zugelassener Gegenwanne für Funktionserhaltverkabelung liefern und nach Herstellervorgaben montieren.
Menge: 20,000 Stück

**02.04.0070 Hammerfuß-Bügelschelle, für 3 Kabel, Ø 8-12,5 mm, Schlitzweite 16-17mm**
Bügelschelle mit Hammerkopf-Fuß, Metalldruckwanne mit gerundeten Kanten für Kabelschutz. Zur vertikalen und horizontalen Montage von 3 Einzelkabeln an
C-Profilschiene.

Für Schlitzweite 16 - 17 mm. Mit 1-gängiger Schraube an Druckwanne, universeller Sechskant-Schraubenkopf SW10, mit Schlitz und Kreuzschlitz.

Geeignet für Montage im Innen- und Außenbereich. Mehrere Kabel sollten durch Doppelwannen getrennt werden.

Stahl, feuerverzinkt DIN EN ISO 1461, mit Stahldruckwanne,

Kabeldurchmesser: 8-12,5mm

Bügelschelle mit zugelassener Gegenwanne für Funktionserhaltverkabelung liefern und nach Herstellervorgaben montieren.
Menge: 100,000 Stück

**02.04.0080 Sammelhalter aus Metall für 15 Leitungen NYM-J 3 x 1,5 mm²**
Rostfreier Stahl. Der Sammelhalter aus Metall soll den neusten Anforderungen der Leitungsanlagen-Richtlinie entsprechen. Zulassung nach DIN 4102 Teil 12

inkl. zugelassenen Befestigungsmitteln liefern und auf Beton oder Mauerwerk (Kalksandstein, Kalksandstein-Hohlziegel, Vollziegel) nach Herstellervorgaben montieren.

Die zu verwendenden Brandschutzmaterialien müssen eine Bauaufsichtliche Zulassung haben. Darauf zu achten ist das keine Materialien miteinander kombiniert werden, bei denen keine Übereinstimmung besteht.

Bei der Montage sind ausdrücklich die Abstände  gemäß Herstellervorgaben für die komplett Belegung des Sammelhalters einzuhalten.

Übereinstimmungserklärung liefern.

Einschließlich Befestigungsmaterial liefern und montieren.
Menge: 250,000 Stück

**02.04.0090 Sammelhalter aus Metall für 30 Leitungen NYM-J 3 x 1,5 mm²**
Rostfreier Stahl. Der Sammelhalter aus Metall soll den neusten Anforderungen der Leitungsanlagen-Richtlinie entsprechen. Zulassung nach DIN 4102 Teil 12

inkl. zugelassenen Befestigungsmitteln liefern und auf Beton oder Mauerwerk (Kalksandstein, Kalksandstein-Hohlziegel, Vollziegel) nach Herstellervorgaben montieren.

Die zu verwendenden Brandschutzmaterialien müssen eine Bauaufsichtliche Zulassung haben. Darauf zu achten ist das keine Materialien miteinander kombiniert werden, bei denen keine Übereinstimmung besteht.

Bei der Montage sind ausdrücklich die Abstände  gemäß Herstellervorgaben für die komplett Belegung des Sammelhalters einzuhalten.

Übereinstimmungserklärung liefern.

Einschließlich Befestigungsmaterial liefern und montieren.
Menge: 250,000 Stück

**02.04.0100 Kabelklammern aus Metall für 10 Leitungen NYM-J 3 x 1,5 mm²**
Rostfreier Stahl. Die Kabelklammer aus Metall soll den neusten Anforderungen der Leitungsanlagen-Richtlinie entsprechen. Zulassung nach DIN 4102 Teil 12

inkl. zugelassenen Befestigungsmitteln liefern und auf Beton oder Mauerwerk (Kalksandstein, Kalksandstein-Hohlziegel, Vollziegel) nach Herstellervorgaben montieren.

Die zu verwendenden Brandschutzmaterialien müssen eine Bauaufsichtliche Zulassung haben. Darauf zu achten ist das keine Materialien miteinander kombiniert werden, bei denen keine Übereinstimmung besteht.

Bei der Montage sind ausdrücklich die Abstände  gemäß Herstellervorgaben für die komplett Belegung des Sammelhalters einzuhalten.

Übereinstimmungserklärung liefern.

Einschließlich Befestigungsmaterial (Wenn notwendig mit Distanzstück) liefern und montieren.
Menge: 250,000 Stück

**02.04.0110 Abstandschelle zur Montage von Kabel an Wand oder Decke E30, 3x1,5mm²**
Mit selbstsicherndem Oberteil. Befestigung über Ansatz mit Innengewinde.

Zugelassen für den Funktionserhalt nach DIN 4102 Teil 12, Funktionserhalt E30 bis E90

Spannbereich: Geeignet für (N)HXH FE180/E30 3 x 1,5mm²

Einschließlich zugelassene Befestigungsmaterialien liefern und nach Herstellervorgaben montieren.
Menge: 150,000 Stück

**02.04.0120 Abstandschelle zur Montage von Kabel an Wand oder Decke E30, 2x2x0,8mm**
Mit selbstsicherndem Oberteil. Befestigung über Ansatz mit Innengewinde.

Zugelassen für den Funktionserhalt nach DIN 4102 Teil 12, Funktionserhalt E30 bis E90

Spannbereich: Geeignet für:
JE-H(St)H 2 x 2 x 0,8mm E30/E90

Einschließlich zugelassene Befestigungsmaterialien liefern und nach Herstellervorgaben montieren.
Menge: 50,000 Stück

**02.04.0130 Kennzeichnungsschild für Kabelanlage, Funktionserhalt**
Kennzeichnungsschild ca. 250 x 43mm

Selbstklebendes Kennzeichnungsschild zur zulassungsgerechten Kennzeichnung einer Kabelanlage für den Funktionserhalt gemäß DIN 4102 Teil 12.
Länge: ca. 250 mm
Höhe: ca. 43 mm
Das selbstklebende Kennzeichnungsschild soll auf einem 2mm starken Montageblech, inkl. Befestigungsmaterial (Schrauben) geliefert und dauerhaft fest montiert werden.
Menge: 12,000 Stück

### 03 Bohr- und Stemmarbeiten

*Hinweis: VORBEMERKUNGEN BOHR-/STEMM- UND SCHLITZARBEITEN*
VORBEMERKUNGEN BOHR-/STEMM- UND SCHLITZARBEITEN

Das Gebäude steht unter dem Generalverdacht der Schadstoffbelastung in Wandputze und Farbabstriche. Für alle Arbeiten die Schadstoffe freisetzen würden sind entsprechende Maßnahmen mit dem AG abzustimmen.

- Bohlöcher (Anbohren) bis 12mm dürfen mit dem speziellen Verfahren nach BT 30
  durchgeführt werden.
- Durchbrüche, Kernbohrungen, Schlitz- und Stemmarbeiten sind in enger
  Zusammenarbeit mit unserem Fachbereich für Schadstoffe und der Bauleitung
  durchzuführen. Hierfür kann es notwendig sein, dass vor ausführen der Arbeiten an
  den jeweiligen Stellen, großzügig Wandputze entfernt werden durch ein spezielles
  Unternehmen, welches durch den FB für Schadstoffe bestellt wird. Die
  Durchbruchplanung ist im Vorfeld zu erstellen und vor Ort sind die Durchbrüche
  anzuzeichnen.

Diese Arbeiten dürfen nur durch qualifizierte Personen durchgeführt werden die einen Sachkundenachweis nach TRGS 519 mit Anlage 4C vorweisen können.

#### 03.01 Bohrarbeiten unter Schadstoffbelastungen, Mehraufwand

**03.01.0010 Mehraufwand für das erstellen von Bohrlöchern bis 12mm, BT30-Verfahren**
Menge: 1250,000 Stück

#### 03.02 Wand- und Deckendurchbrüche

*Hinweis: VORBEMERKUNGEN WAND- UND DECKENDURCHBRÜCHE*
Das Durchführen der Kernbohrungen ist in enger Abstimmung mit der Bauleitung umzusetzen.

Herstellen einer Öffnung in der Wand oder Decke. Sowohl ein durchgehendes Loch in gerade oder in winkeliger Position.

Abschrank-/Abdeckmaterialien sind bei jeder Bohrung zu berücksichtigen. Die Bohrungen sind möglichst staubfrei durchzuführen.

**03.02.0010 Wanddurchbrüche in Mauerwerk bis ca. 250 mm Stärke, bis 50 mm durchm.,**
in Abstimmung mit der Bauleitung herstellen.

Kalksandstein, Yton, Ziegel, Klinker...etc. Der entstehende Bauschutt ist mit gesonderter Position zu entsorgen.
Menge: 40,000 Stück

**03.02.0020 Betondurchbrüche bis ca.250 mm Stärke, bis 50 mm durchm.,**
in Abstimmung mit der Bauleitung herstellen.
Menge: 10,000 Stück

**03.02.0030 Wand-/Maueröffnung Wandstärke bis 250mm ca.150mm²**
in Abstimmung mit der Bauleitung herstellen.

Kalksandstein, Yton, Ziegel, Klinker...etc. Der entstehende Bauschutt ist mit gesonderter Position zu entsorgen.
Menge: 5,000 Stück

**03.02.0040 Vorhandene (625x625)mm Raster Modul Abhangdecken öffnen | schließen**
Es werden Leitungen nachgerüstet. Dafür müssen evtl. auch die Leitungswege angepasst werden. Deckenplatten an den notwendigen Stellen in Abstimmung mit der Bauleitung öffnen und nach beenden der Arbeiten wieder verschließen. Das Öffnen und Schließen wird als eine Einheit und betrachtet.

Deckenplatte öffnen / schließen.
Menge: 150,000 Stück

**03.02.0050 Abschrank-/Abdeckmaterialien, ca. 20qm**
z.B Folien, Klebeband, Pappe, wenn nötig auch Holzauslagen...etc.
Menge: 10,000 m2

**03.02.0060 Wandöffnungen mit geeigneten Baustoffen wieder verschließen**
bitte nur offenporige Putzmaterialien verwenden ohne Kunststoffzusätze. Putzmaterialien dürfen kein Spuren von Asbest, (PAK) oder andere Schadstoffe enthalten.

Baustoffe liefern und Löcher / Abplatzungen reparieren/verschließen/verspachteln. Die Baustoffe sind nicht nur Oberflächlich einzubringen. Mindesteinbringtiefe 50 mm.
Menge: 1,000 m2

#### 03.03 Potentialausgleichanschlüsse

*Hinweis: Vorbemerkungen zusätzlicher Potentialausgleich*
Nach DIN 18015 sind zur Vermeidung Gefahr bringender Potentialunterschiede u.a. folgende Anlagenteile durch Potentialausgleichsleiter nach DIN VDE 0100-410 und DIN VDE 0100-540 über die Haupterdungsschiene (Potentialausgleichsschiene) zu verbinden:

Körper der Betriebsmittel (Schutzklasse I), fremde leitfähige Teile der Gebäudekonstruktion, sofern im üblichen Gebrauchszustand berührbar,

elektrisch leitfähige Rohrleitungen (z.B. Rohrleitungen von Versorgungssystemen, die in
Gebäude eingeführt sind, z.B. Gas, Wasser)

elektrisch leitfähige Zentralheizungs- und Klimasysteme

teilweise auch  die Standflächen und Wände im Wirkungsbereich der Haupterdungsschiene  und metallene Verstärkungen von Gebäudekonstruktionen aus bewehrtem Beton, wo die Verstärkungen berührbar und zuverlässig untereinander verbunden sind.

Schutzleiter (PE).

Leitfähigen Teile mit Ausgangspunkt außerhalb des Gebäudes:

Wo leitfähigen Teile ihren Ausgangspunkt außerhalb des Gebäudes haben, müssen diese so
nahe wie möglich an ihrer Eintrittsstelle innerhalb des Gebäudes miteinander verbunden werden.

Anmerkung: Nach DVGW G 459-1:1998-07 darf das Isolierstück der Gas-Hausanschlussleitung
nicht überbrückt werden. Der Anschluss des Schutzpotentialausgleichsleiters hat in Fließrichtung erst hinter dem Isolierstück zu erfolgen.

Metallmäntel von Fernmeldekabeln und -leitungen müssen mit dem Schutzpotentialausgleich
verbunden werden (unter Berücksichtigung der Anforderungen der Eigner oder Betreiber dieser
Kabel und Leitungen).

Brandschutzkanäle sofern diese mit einem Stahlblechmantel/-gehäuse gefertigt sind, müssen in den Potentialausgleich mit eingebunden werden.

Materialien und andere Leistungen sind für die Umsetzung den entsprechenden Leistungspositionen zu entnehmen.

**03.03.0010 Anschlüsse an Baukonstruktion bis Ausführung NYM - J 1 x 10 mm²**
Betriebsfertiger Anschluss der Potentialausgleichsleitung bis NYM-J 1 x 10 mm² an Baukonstruktionen wie Kabel- und Gitterrinnen, Kabelleitern( Steigetrassen), Lüftungskanäle, Schaltschränke ,Schutzklasse I Geräte, etc..

einschl. Lieferung und Montage von Klein-und Befestigungsmaterial sowie Erstellen von erforderlichen Bohrungen.
Menge: 12,000 Stück

**03.03.0020 Kunststoff-Kabelmarker für Kabel von 10 - 25 mm Durchmesser**
für Kabel von 10 - 25 mm Durchmesser. Beschriftung mit Einsteckstreifen.

Kunststoff-Kabelmarker für die Beschriftung der einzelnen Potentialausgleichssleiter, liefern und montieren.
Menge: 12,000 Stück

### 04 Sonstiges

#### 04.01 Mehraufwand Stundenlohnarbeiten

*Hinweis: VORBEMERKUNGEN STUNDENLOHNARBEITEN*
Arbeiten im Stundenlohn werden ausschließlich durch den AG angeordnet und sind durch Vorlage von Stundennachweisen zu belegen.

Für evtl. anfallende Stundenlohnarbeiten auf der Baustelle werden folgende Stundenlöhne berechnet einschl. aller Zulagen, Zuschläge, wie Auslösungen, Fahrgelder, Soziallasten usw.

Für Überstunden, Nachtarbeit sowie Sonn- und Feiertagsarbeiten auf der Baustelle werden vom AG auf die genannten Stundenlohnsätze auf folgende Bestandteile die jeweiligen tariflichen Zuschläge gewährt. Überstunden, außerhalb der Regelarbeitszeit (7:00 Uhr - 18 Uhr), können auf Verlangen der Bauleitung für Fertigstellungstermine angeordnet werden. Die Anordnung der Stundenlohnarbeiten/Überstunden muss ausdrücklich durch den AG erfolgen. Der Auftragnehmer hat dem AG mitzuteilen welches Personal für die Stundenlohnarbeiten /Überstunden eingesetzt wird und der Umfang der Arbeiten ist ebenfalls zu mitzuteilen.

1. Tariflohn
2. übertarifliche Zulagen (soweit gewährt)
3. lohngebundene Kosten

Zu den lohngebundenen Kosten gehören die Kostenarten
“Gesetzliche Sozialaufwendungen“

  a  Krankenversicherung
  b  Rentenversicherung
  c  Arbeitslosenversicherung
  d  Unfallversicherung
  e  Schwerbeschädigtenausgleich
  f  Lohnfortzahlung im Krankheitsfall

Die Stundenlohnarbeiten sind ausschließlich nur für Mehraufwände berücksichtigt worden.
Z.B (Für Arbeiten müssen Einrichtungsgegenstände zur Seite gestellt werden und anschließend wieder zurück). Die angefallenen Stunden müssen durch Tagelohnzettel, eindeutig nachgewiesen werden. Entsprechende Mehraufwände sind der Bauleitung unverzüglich mitzuteilen.

Die Tagelohnzettel müssen von der Bauleitung abgezeichnet werden und Art der verrichteten Arbeit, Name des Monteurs sowie den Ort enthalten.

Auf die hier ausgewiesenen Stunden hat der AN keinen Anspruch.

**04.01.0010 Zusätzliche Obermonteurstunden (Mehraufwand)**
Leistungen zum Nachweis in Abstimmung mit der Bauleitung abrechnen.
Menge: 6,000 Std

**04.01.0020 Zusätzliche Monteurstunden (Mehraufwand)**
Leistungen zum Nachweis in Abstimmung mit der Bauleitung abrechnen.
Menge: 8,000 Std

**04.01.0030 Zusätzliche Helferstunden (Mehraufwand)**
Leistungen zum Nachweis in Abstimmung mit der Bauleitung abrechnen.
Menge: 8,000 Std

#### 04.02 Montageplanung, Dokumentation u. Sachverständigenabnahme

*Hinweis: Vorbemerkung Revisionsunterlagen*
Revisionsunterlagen
Bis zur Durchführung der Inbetriebnahme bzw. Abnahme hat der AN für alle erbrachten Leistungen Ausführungs- und Revisionsunterlagen nach VDE, VDS und DIN aufzustellen und in digitaler Form (PDF; DWG) an die Immobilienwirtschaft der Stadt Essen auf
z.B USB-Stick zu übersenden. Zusätzlich hat er, 1-fache Weißpause, gefaltet und in Ordner geheftet, dem AG zu übergeben.

Die Zeichnungen sind mit allen technischen und funktionellen Angaben zu versehen und müssen den Endzustand der ausgeführten Anlagen nach der Abnahme darstellen. Freihändig gezeichnete Unterlagen sind nicht zulässig.

Im einzelnen gehören dazu:

01 Genehmigtes Brandschutzkonzept inkl. möglicher Fortschreibungen oder Ergänzungen
02 Genehmigte Anlagen zum Brandschutzkonzept (Brandschutzpläne)
03 Baugenehmigung inkl. Stellungnahme Feuerwehr (FB37)
04 VOB-Abnahmeprotokoll und/oder Abnahmeprotokoll Ing.-Büro inkl. Mängelfreimeldung
05 Sachverständigen-Abnahmebericht inkl. Mängelfreimeldung gemäß PrüfVO-NRW
06 Abnahmeprotokoll Erstinbetriebnahme
07 Leistungsbilanz (Tabelle) / Energiebilanz (Tabelle)
08 Prüfbericht Kapazitätstest
09 Beleuchtungsstärkemessung, vollständig und in den Grundrissen dokumentiert
10 Installationsplan
11 Liste der Anlagenteile
12 Strangschema inkl. Übersichtspläne Verteilungen
  und Hauptpotentialausgleich
13 Verteilerpläne
14 Einweisungsprotokoll
15 Installationsanleitungen und Datenblätter (insbesondere der Batterien)
16 Bedienungsanleitungen und Kurzbedienungsanleitung
17 Fachunternehmerbescheinigung
18 Konformitätserklärung und Übereinstimmungserklärung
19 Zulassungsbescheinigungen
20 Angaben zu Wartung und Instandhaltung
21 Grundrisspläne für die erstellte Elektroinstallation
22 Belegungspläne, Stromlaufpläne und Klemmenbelegungspläne der Haupt- u. Unterverteilungen
23 Legenden für alle Haupt- u. Unterverteilungen
24 Messprotokolle VDE 0100 Teil 600
25 Allgemeine Betriebsdaten
26 Errichterbescheinigung, Errichterkennzeichnung
27 Sonstiges

Die Positionen 01 - 06 werden in Kooperation mit dem AG den Revisionsunterlagen mit beigelegt.

Diese Dokumentation ist entsprechend der vorgegebenen Leistungsposition anzubieten.
Für alle Revisionszeichnungen sind die jeweils zugehörigen DIN-Normen neuester Fassung anzuwenden. Die Unterlagen sind (1-fach ausgefertig in üblichen  Formaten und einmal als PDF) dem AG spätestens 14 Tage vor der Abnahme zu übergeben.

**04.02.0010 Werkstatt- u. Montageplanung**
Mit dem von uns erstellten Entwurf ist eine Werkstatt- und Montageplanung zu erstellen.

Ein vor Ort Termin kann dafür vereinbart werden.

Aufbaupläne dargestellt in Grundrisse, Strangschema für Sicherheitsbeleuchtung und Stromlaufpläne sind dem AG zur Freigabe, bevor die Arbeiten ausgeführt werden,vorzulegen.

- Planunterlagen:
- Aufbaupläne dargestellt in Grundrisse
  (1-fach ausgefertig in DIN A0 als PDF)
- Strangschema als Übersicht der SiBe
  (1-fach ausgefertig in DIN A1 als PDF)
- Stromlaufpläne in aufgelöster Darstellung
  (1-fach ausgefertig in DIN A4 als PDF)
- Deckenspiegel mit Leuchtenanordnung
  (1-fach ausgefertig in DIN A0 als PDF)
- Durchbruchpläne mit Ortsangaben und Querschnitte
  (1-fach ausgefertig in DIN A0 als PDF)

Vom AG. werden DWG - Dateien von aktuellen Grundrissen zur Verfügung gestellt.
Menge: 1,000 psch

**04.02.0020 Begleiten einer Sachverständigenabnahme**
Nach Fertigstellung der Maßnahme wird ein
Sachverständiger vom TÜV für die Abnahme der
elektrischen Anlage durch den AG bestellt.

In dieser Leistungsposition soll lediglich die
Begleitung der Abnahme angeboten werden.
Menge: 4,000 Std

**04.02.0030 Revisionsunterlagen, Dokumentation, Datenblätter**
Die Ausführung der Dokumentation ist mit Einhaltung der signifikanten Vorbemerkungen umzusetzen.

- Messprotokolle VDE 0100 Teil 600
- Liste der Anlagenteile
- Grundrisspläne der Elektroinstallation
- Strangschema inkl. Übersichtspläne Verteilungen
  und Hauptpotentialausgleich
- Netzwächtertopologie
- Belegungspläne, Stromlaufpläne und Klemmenbelegungspläne der Haupt- u. Unterverteilungen
- Legenden für alle Haupt- u. Unterverteilungen
- Allgemeine Betriebsdaten
- Fachunternehmerbescheinigung
- Konformitätserklärung u. Übereinstimmungserklärungen
- Zulassungsbescheinigungen
- Angaben zu Wartung und Instandhaltung
- Errichterbescheinigung, Errichterkennzeichnung
- etc...
Menge: 1,000 psch

**04.02.0040 Messtechnische Prüfung der Beleuchtungsstärke (Sicherheitsbeleuchtung)**
Die Grundlage für die messtechnische Prüfung ist in den Vorbemerkungen für Revisionsunterlagen
zu entnehmen. Messergebnisse dürfen nur die künstliche Beleuchtungsstärke wiedergeben.

Grundrisspläne werden zur Verfügung gestellt. Die Messergebnisse sind in den Plänen
zu Protokollieren und dem AG während der Maßnahme,spätestens 14 Tage vor der Abnahme in schriftlicher
und digitaler Form als PDF zu übergeben.

Berechnungsgrundlage ist pro Stück Messung als Datenpunkt inkl. Dokumentation
Menge: 250,000 Stück

#### 04.03 Wartungs- /Instandhaltungspauschale für eine Laufzeit von 4 Jahre

**04.03.0010 Wartungs- /Instandhaltungspauschale für das 1. Jahr**
Wartungsvertrag der Sicherheitsbeleuchtung für die
Dauer der Gewährleistung:

Ein Wartungsvertrag mit dem textlichen Inhalt und den
Preisen dieser Pos. ist vom AN-Vor Abnahme und Abrechnung der Bauleistung dem AG anzubieten.
Im Falle einer Beauftragung durch den AG werden die
Einzelwartungen aus dem Wartungsvertrag jährlich
separat beauftragt.

Dieser Wartungsvertrag beinhaltet eine jährliche
Prüfung nach DIN VDE 0108.

Die Wartungstermine sind mit dem Auftraggeber
abzustimmen.

In den Wartungskosten sind alle Nebenkosten wie
Personal-, Reise- Inspektion-Wartungsarbeiten und
gegebenenfalls Übernachtungskosten sowie die Vorhaltung
aller erforderlichen Werkzeuge enthalten.

Die Kosten sind so auszuweisen, dass der Einheitspreis
für 1 Jahr gilt.
Menge: 1,000 Jr

**04.03.0020 Wartungs- /Instandhaltungspauschale für das 2. Jahr**
Wartungsvertrag der Sicherheitsbeleuchtung für die
Dauer der Gewährleistung:

Ein Wartungsvertrag mit dem textlichen Inhalt und den
Preisen dieser Pos. ist vom AN-Vor Abnahme und Abrechnung der Bauleistung dem AG anzubieten.
Im Falle einer Beauftragung durch den AG werden die
Einzelwartungen aus dem Wartungsvertrag jährlich
separat beauftragt.

Dieser Wartungsvertrag beinhaltet eine jährliche
Prüfung nach DIN VDE 0108.

Die Wartungstermine sind mit dem Auftraggeber
abzustimmen.

In den Wartungskosten sind alle Nebenkosten wie
Personal-, Reise- Inspektion-Wartungsarbeiten und
gegebenenfalls Übernachtungskosten sowie die Vorhaltung
aller erforderlichen Werkzeuge enthalten.

Die Kosten sind so auszuweisen, dass der Einheitspreis
für 1 Jahr gilt.
Menge: 1,000 Jr

**04.03.0030 Wartungs- /Instandhaltungspauschale für das 3. Jahr**
Wartungsvertrag der Sicherheitsbeleuchtung für die
Dauer der Gewährleistung:

Ein Wartungsvertrag mit dem textlichen Inhalt und den
Preisen dieser Pos. ist vom AN-Vor Abnahme und Abrechnung der Bauleistung dem AG anzubieten.
Im Falle einer Beauftragung durch den AG werden die
Einzelwartungen aus dem Wartungsvertrag jährlich
separat beauftragt.

Dieser Wartungsvertrag beinhaltet eine jährliche
Prüfung nach DIN VDE 0108.

Die Wartungstermine sind mit dem Auftraggeber
abzustimmen.

In den Wartungskosten sind alle Nebenkosten wie
Personal-, Reise- Inspektion-Wartungsarbeiten und
gegebenenfalls Übernachtungskosten sowie die Vorhaltung
aller erforderlichen Werkzeuge enthalten.

Im 3. Jahr wird eine erneute Beleuchtungsstärke durchgeführt welche in den Wartungskosten für dieses Jahr mit berücksichtigt werden muss.

Die Kosten sind so auszuweisen, dass der Einheitspreis
für 1 Jahr gilt.
Menge: 1,000 Jr

**04.03.0040 Wartungs- /Instandhaltungspauschale für das 4. Jahr**
Wartungsvertrag der Sicherheitsbeleuchtung für die
Dauer der Gewährleistung:

Ein Wartungsvertrag mit dem textlichen Inhalt und den
Preisen dieser Pos. ist vom AN-Vor Abnahme und Abrechnung der Bauleistung dem AG anzubieten.
Im Falle einer Beauftragung durch den AG werden die
Einzelwartungen aus dem Wartungsvertrag jährlich
separat beauftragt.

Dieser Wartungsvertrag beinhaltet eine jährliche
Prüfung nach DIN VDE 0108.

Die Wartungstermine sind mit dem Auftraggeber
abzustimmen.

In den Wartungskosten sind alle Nebenkosten wie
Personal-, Reise- Inspektion-Wartungsarbeiten und
gegebenenfalls Übernachtungskosten sowie die Vorhaltung
aller erforderlichen Werkzeuge enthalten.

Die Kosten sind so auszuweisen, dass der Einheitspreis
für 1 Jahr gilt.
Menge: 1,000 Jr
